# Photovoltaik Dachanlagen 2025
Angebotsaufforderung (GAEB DA XML 3.3, DA83)
Projekt: PV-Dach
Währung: EUR
Nebenangebote zugelassen: ja
Auftraggeber: Wasserverband Eifel - Rur, Eisenbahnstrasse 5, 52353 Düren, D, Telefon 02421 494 0, Fax 02421 494 1309
Erstellt mit: GXML Toolbox V3.3 R20210630, iTWO_64 V10.0.690, 03.11.2025

## 1 PV-Dach 2025
Datum: 03.11.2025

*Hinweis: Übersicht Standorte*
Der Wasserverband Eifel-Rur plant mehrere Photovoltaikanlagen auf vier Standorten errichten zu lassen.

Bei den Standorten handelt es sich um die:

- Kläranlage Marmagen
Schleidener Straße, 53925 Nettersheim

https://maps.app.goo.gl/4s5joUNpGe6dMDN96

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
- Kläranlage Kall
Gemünder Straße, 53925 Kall

https://maps.app.goo.gl/27gQqDtkNHJmnwcM9

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
- Kläranlage Urft-Nettersheim
Mühlgraben 100, 53925 Kall

https://maps.app.goo.gl/YHJDzGubHVK9PCHz5
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
- Kläranlage Niederzier-Hambach
Schloßstraße, 52382 Niederzier

https://maps.app.goo.gl/fN84TameeSStJZeX7
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
*Hinweis: Allgemeines*
Allgemeine Informationen

Der Anbieter hat sich vor Angebotsabgabe über den Umfang der auszuführenden Arbeiten zu überzeugen und die örtlichen Gegebenheit zu berücksichtigen(siehe Beschreibung der Örtlichkeiten).

Bedenken gegen die Art der im Leistungsverzeichnis beschriebenen Arbeiten sind zwingend vor Angebotsabgabe ausschließlich schriftlich über die Kommunikationsfunktion des Vergabeportals einzureichen.

Die in den Positionen erfassten Leistungen beinhalten generell alle Leistungen die zu einer "fix und fertigen Arbeit" und zu einer mängelfreien Vertragserfüllung erforderlich sind.

Die überlassenen Leistungsverzeichnisse und Ausführungspläne sind auf Vollständigkeit und Übereinstimmung zu überprüfen. Unstimmigkeiten in den Ausführungsunterlagen sind unverzüglich mitzuteilen.

Bei Verwendung gleichwertiger Materialien ist die Gleichwertigkeit für jede LV-Position mit Änderung der Materialien (Zuordnung zu den LV Positionen in Tabellenform) einzureichen.

Alle Maße sind vor Ort und vor Beginn der Baumaßnahme zu prüfen, Stromlaufpläne der Schaltanlagen können bei Bedarf bereitgestellt werden.

Es ist sicherzustellen, dass während der Ausführung von Arbeiten ein deutschsprachiger Ansprechpartner des Auftragnehmers auf der Baustelle vor Ort ist.

Der Bieter muss mindestens einen, bei einem deutschen Stromnetzbetreiber konzessionierten, Elektriker beschäftigen.

Die Angebote sind bei Fortbestehen der aktuellen Rechtslage mit einem Mehrwertsteuersatz von 0% abzugeben. (Der Wasserverband unterliegt als Körperschaft öffentlichen Rechts mit hoheitlichen Aufgaben in Bezug auf PV-Anlagen aktuell dem Nullsteuersatz.) Die internen Aufwände zur Nachweisführung und Umsetzung der Mehrwertsteuerreduzierung sind im abgegebenen Angebot mit einzukalkulieren.

Als Entscheidungsgrundlage dient der Preis der Gesamtausschreibung.

*Hinweis: Baubeschreibung*
Die Photovoltaikanlagen sollen im Eigenverbrauch mit Überschusseinspeisung betrieben werden. Die Leistungen wurden in einer ersten Abschätzung ermittelt. Die ermittelten Leistungen sind als Kalkulationsgrundlage zu verwenden. Mehr- oder Minderleistungen, werden über Mengenmehrung/-minderung im Rahmen dieses Leistungsverzeichnisses vergütet.

Kabelwege sind der beigefügten Fotodokumentation zu entnehmen.

Schnittstellen Photovoltaikanlage

Der Anschluss der PV-Anlage wird bauseits vorbereitet. Die Schnittstelle ist dabei der Anschluss der wechselstromseitigen Leistungskabel und Daten-/Steuerleitung der Wechselrichter. Folgende Komponenten werden, sofern notwendig bauseits vorbereitet:

- Messung am Netzverknüpfungspunkt für eine Einspeisebegrenzung (z.B. Nulleinspeisung, fixer Prozentwert)
- Messung der Erzeugung (bis 65 A Direktmessung, ab 65 A Wandlermessung)
- NA-Schutzrelais inkl. Messung an der Netzeinspeisung, Steuerkontakte zum Abgriff bereitgestellt
- Internetverbindung via Ethernet und RJ45-Anschluss (z.B. über einen LTE-Router)
- Hilfskontakt zur Abschaltung der PV-Anlage im Not-Strom Betrieb

Die Photovoltaikanlagen sind vollständig zu installieren und an die vorhandene Unterverteilung auf bauseits bereitgestellte Klemmen anzuschließen. Es sind alle Arbeiten zur regelkonformen Errichtung der PV-Anlagen sowie deren Anschluss an die Verteilung im Gebäude vorzunehmen. Dies umfasst unter anderem auch den Potenzialausgleich des Systems, sowie den Überspannungsschutz.

Die PV-Anlage ist nach dem aktuellen Stand der Technik zu errichten.

Fernverbindung/Datenanschluss

Die Photovoltaikanlagen sind in ein kostenfrei durch den Wechselrichterhersteller bereitgestellte  Portale zur Fernüberwachung einzubinden. Datenverbindungen mittels RJ45 werden bauseits bereitgestellt.

Blitzschutz

Die PV-Anlage ist im bauseits vorgegebenen Trennungsabstand, bis zu 50 cm, zum ggf. vorhandenen Blitzschutz oder anderen blitzstromführenden Bauteilen zu errichten.
Für die Leitungsführung zwischen Blitzschutzmaschen wird bauseits ggf. bestehender Blitzschutz angepasst um die Einhaltung des Trennungsabstands zu ermöglichen, z.B. durch Ausbildung einer "Brücke" mit Blitzschutzdraht. Die Leitungen der PV-Anlage können dachnah geführt werden.

Inbetriebnahme der Anlage

Die Photovoltaikanlagen sind vollständig durch den Auftragnehmer in Betrieb zu versetzen.

Dies umfasst:

- Vollumfängliche Anmeldung inkl. Erstellung benötigter Prüfprotokolle usw. der gesamten Photovoltaikanlage inkl. Zählerantrag beim Netzbetreiber
- Die Messung und Protokolle umfassen auch
- Isolationsmessung aller durch den AN installierten Leitungen (DC&AC seitig)
- Messung der Schleifenimpedanz

- Anmeldung der Photovoltaikanlage im zugehörigen Herstellerportal

Hinweis:
Die Anmeldung im Marktstammdatenregister soll explizit nicht durch den Auftragnehmer durchgeführt werden.

Arbeitszeiten

Arbeiten auf dem Gelände sind Mo.-Do. von 7:00 bis 15:00 Uhr möglich, abweichende Arbeitszeiten sind mit dem Betriebspersonal vor Ort abzustimmen.

### Bereich 1 Werk- und Montageplanung

#### Abschnitt 1.1 Werk- und Montageplanung

**1.1.10 Werk- und Montageplanung**
Menge: 4,000 pau

### Bereich 2 Allgemeine Anforderungen

*Hinweis: Modulunterkonstruktion*
Modulunterkonstruktion

Die Auslegung erfolgt durch den Auftragnehmer hinsichtlich den:

- Gewichtskräften der Module und Unterkonstruktion
- Winddruck- und Soglasten
- Schneelasten
- Thermischen Ausdehnungen/Spannungen

Montagegrund: Dachziegel/Dachsteine auf Sparrendächern
Befestigung der Unterkonstruktion: Dachhaken

ggf. notwendige Ersatzziegel/Dachsteine sind durch den AN zu beschaffen.

Preise sind pro PV-Modul anzugeben.

*Hinweis: PV-Module*
PV-Module

Mindestleistung450 Wp
Modulwirkungsgrad min. 22%
Bauart  Glas-Glas oder gleichwertig
Rahmen  Dicke mind. 30 mm, eloxierte Aluminiumlegierung oder gleichwertig
AnschlussdoseSchutzart  min. IP67 mit Bypassdiode
Photovoltaikkabel min. 4mm2 Cu oder gleichwertig
Stecker Schutzart  gestecktIP65/IP68 (1 m, 1 h)
Leistungsgarantiemin. 85%  nach 25 Jahren

Modullänge  kleiner/gleich 1800 mm
Modulbreite  kleiner/gleich 1150 mm

*Hinweis: Wechselrichter*
Wechselrichter

Integrierte Hauptmerkmale:

Integrierter System Manager mit Netzmanagementfunktion zur Wirk- und Blindleistungsregelung am Netzanschlusspunkt sowie Möglichkeit der direkten Einbindung eines Rundsteuersignalempfängers
Leistungsoptimierung bei verschatteten Modulen
Lichtbogenschutzfunktion
U-I-Generatordiagnose (PV-Kennlinienmessung)
Steckplätze zur Ausstattung mit DC-seitigen Überspannungsschutzmodulen
Werkzeuglose DC-Steckverbinder (SUNCLIX)
Blindleistungsbereitstellung auch bei Nacht
Normkonformer Netz- und Anlagenschutz (NA-Schutz) gemäß VDE-AR-N-4105. Keine externen Kuppelschalter notwendig.
Servicefunktion (z.B. automatische Fehlerdiagnose und Bereitstellung von Austauschgeräten)
ausgestattet mit DC-Überspannungsableiter Typ I/II
Mögliche Einspeisebegrenzung

Schnittstellen:

Ethernet (Modbus, Sunspec)
sofern vorhanden muss eine W-LAN-Schnittstelle deaktivierbar sein
Integrierte digitale Eingänge, Schnellstop mittels potentialfreiem Kontakt
Monitoring Portal (mit oder ohne zusätzlichen Datenlogger, Zertifiziert nach ISO/IEC 27001, Server-Standort: Deutschland)
Webbasierte Benutzeroberfläche
Apps für Installateure und Betreiber

Optionale Merkmale:

Sensor Modul

DC-Anschluss-Cover für Berührschutz
Möglichkeit zur Anbindung eines Datenloggers: erweitertes Monitoring, Anlagenregelung, uvm.

Technische Daten:

Max. PV-Generatorleistung: mind. 140%  der Scheinleistung
Max. Eingangsspannung: 1000 V
MPP-Spannungsbereich: 150-1000 V
Nutzbarer DC-Eingangsstrom  per MPPT: 24 A
Max. Kurzschlussstrom je MPPT: 37,5 A
Anzahl MPPT: 3
Anzahl Stringanschlüsse je MPPT: 2
Netz-Anschluss:
AC-Nennspannung: 3 / N / PE, 230 / 400 V
Leistungsfaktor: 0-1

Wirkungsgrad:

Max. Wirkungsgrad: mind. 98,2 %
Europ. Wirkungsgrad: mind. 97,6 %
Allgemeines:

Betriebstemperaturbereich: -25 bis +60 °C
Maße (BxHxT): 728 / 762 / 266 mm
Schutzart: IP65
Deckelfarbe: weiß
Garantie: 5 Jahre / Erweiterbar auf 20 Jahre
Einheitenzertifikate nach  VDE-AR-N 4110:2018 und VDE-AR-N 4105:2018

*Hinweis: Leitungsverlegung*
Leitungsverlegung

Alle Leitungen/Kabel sind ordnungsgemäß zu befestigen. Teile von Leitungen die der Sonnenstrahlung ausgesetzt sind, sind in ausreichend dimensionierten Installations- oder Flexrohren zu verlegen. Werden Leitungen an Wänden oder im Gebäude verlegt, so sind diese ebenfalls in ausreichend dimensionierten Installationsrohren zu verlegen.
Im Außenbereich sind dauerhaft geeignete Rohre und Leitungen zu verlegen, gerade Verlegestrecken sind mit Aluminiumrohr oder feuerverzinktem Stahlrohr oder gleichwertig auszuführen. Die Materialien müssen für den dauerhaften Einsatz im Außenbereich vorgesehen sein (u.a.  UV-beständig und korrosionsgeschützt).

*Hinweis: Gleichstromkabelsystem*
Gleichstromkabelsystem
Es sind Kabel gemäß DIN EN 50618 VDE 0283-618:2015-11 zu verwenden, diese sind angemessen zu dimensionieren (max 1 % Leistungsverlust, Stringleitungen jedoch mindestens mit 6 mm2 Cu).

Die Leitungsverlegung ist induktionsarm auszulegen, d.h. dass  größere Schleifen vermieden werden sollen, u.a. durch passende Verlegung der Stringleitungen.

Die Stecker und Kupplungen sind systemkonform auszuführen, dabei ist Hersteller- und Typgleichheit sicherzustellen.
Die Leitungen sind vor direkter Sonneneinstrahlung zu schützen.

Alle Stringleitungen sind bis zum Wechselrichter zu führen.
Die Dachdurchführung ist dauerhaft dicht durchzuführen (z.B. durch eine Durchgangspfanne).

Folgende Eigenschaften müssen die DC Leitungen aufweisen:

· Bauartklasse 5, verzinnt
· Außenisolation
· UV- beständig
· Nagetierschutz
· Hohe Verschleißfestigkeit und Abriebfestigkeit
· Hohe Widerstandsfähigkeit gegen Öle, Fette,
· Sauerstoff und Ozon
Zertifizierungen:
· VDE Reg. - Nr - 7671 ( 90°C )
· TÜV- Bericht Nr . E 2 210251E 0 1
Brandprüfung gemäß:
· DIN EN 50265-2-1 - U L 1 581 ( VW - 1)
· Temperaturbereich - 40°C + 1 10° C ( > 10.000 Std .)
Stecker und Kupplungen Systemkonform zum PV- Modul/Wechselrichter

Inkl. Befestigungsmaterial und Kleinmaterial für die
DC - Verkabelung.
Die Kabelführung ist so auszuführen, dass
keine Kabel auf der Dachhaut liegen .

Liefern der oben genannten Materialien frei Baustelle,
Verlegen in geeignetem Führungskanal, montieren und
Anschließen.

*Hinweis: Potenzialausgleich*
Potenzialausgleich
Der Potenzialausgleich ist blitzstromtragfähig auszuführen. Sowohl die Unterkonstruktion, als auch der Wechselrichter sind in den Potenzialausgleich des Gebäudes zu integrieren.

Querschnitt: mind. 16 mm2 Cu oder gleichwertig
blitzstromtragfähig/nicht feindrähtig
Farbe einer Isolationschicht: gelb - grün

*Hinweis: Überspannungsschutz*
Überspannungsschutz

Alle Leitungen die durch den Auftragnehmer in ein Gebäude geführt werden sind unmittelbar bei Gebäudeeintritt mit einem Überspannungsschutz zu versehen. Beim Überspannungsschutz ist die energetische Koordination zwingend erforderlich und nachzuweisen.

Installation inkl Material und Lieferung frei Baustelle.

*Hinweis: Normen/Planungsrichtlinien*
Normen/Planungsrichtlinien:

Bei der Planung sind die folgenden Richtlinien und Normen zu befolgen. Die Anlage ist nach dem aktuellen Stand der Technik zu errichten. Die unten aufgeführten Normen und Richtlinien haben keinen Anspruch auf Vollständigkeit.

- VDE-AR-N 4100:2019-04
- VDE-AR-N 4105:2020-10
- DIN VDE 0100-802 (VDE 0100-802): 2021-10
- DIN VDE 0298-4:2023-06
- DIN EN 62305-1
- DIN EN 62305-2
- DIN EN 62305-3
- VDS 3145
- VDS 6023
- VDS 2234
- Technische Anschlussbedingungen (TAB) des jeweiligen Netzbetreiber

*Hinweis: Arbeitsschutz & Absturzsicherung*
Arbeitsschutz & Absturzsicherung

Der gesamte Arbeitsbereich auf dem Dach/Dächern ist durch Absturzsicherungen für die Dauer der Maßnahme zu sichern.

Der Zugang zum Dach ist mittels Treppen (z.B. Treppenturm, Gerüsttreppen) zu ermöglichen.
Die gesetzlichen Vorgaben sowie die Vorgaben durch die BG Bau und DGUV e.V. sind zu beachten.

### Bereich 3 Photovoltaikanlagen

#### Abschnitt 3.1 Kläranlage Marmagen

*Hinweis*
Kläranlage Marmagen
Die Photovoltaikanlage soll auf die westliche Seite des Daches des Betriebsgebäudes installiert werden.

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Abbildung 3.1A: Betriebsgebäude Kläranlage Marmagen (genordet)

**3.1.10 Modulunterkonstruktion je Modul**
Preis ist pro Modul anzugeben.

Hersteller/Typ:

..............................................................
Vom Auftragnehmer einzutragen

Montieren inkl. Material und Lieferung frei Baustelle.
Menge: 50,000 St

**3.1.20 Module**
Preis ist pro Modul anzugeben.

Hersteller/Typ:

..............................................................
Vom Auftragnehmer einzutragen

Module betriebsbereit montieren und anschließen inkl. Material und Lieferung frei Baustelle.
Menge: 50,000 St

**3.1.30 Wechselrichter**
Bemessungsleistung(bei 230V/50 Hz): 25.000 W
Bemessungsscheinleistung 25.000 VA

Hersteller/Typ:

..............................................................
Vom Auftragnehmer einzutragen

Der Wechselrichter soll an der Wand des Dachbodens im Raum oberhalb der NSHV installiert werden.

Wechselrichter montieren, DC seitig anschließen inkl. Material und Lieferung.
Menge: 1,000 St

**3.1.40 Gleichstromkabelsystem**
Die Leitungen sollen in der Nähe des Firstes auf der südlichen Seite des Daches nah an der Wand (jedoch mit ausreichend Abstand zum Blitzschutz, Vorgabe durch bauseitigen Blitzschutzbauer ) in das Gebäude geführt werden(z.B. mittels passendem Durchführungsziegel für Leitungen). Die Leitungen können dann an der Wand in ausreichend dimensionierten Installationsrohren oder Leitungstrassen verlegt werden.

Verlegematerial für die Leitungen auf dem Dach/UV-Schutz (z.B. Kabelschutzrohre) und bis zum Wechselrichter oder Gebäudeeintritt sind in dieser Position einzukalkulieren.

Leitungen verlegen und anschließen inkl. Leitungs- und Montagematerial und Lieferung frei Baustelle.
Menge: 1,000 pau

**3.1.50 Potenzialausgleich**
Der Wechselrichter und die Unterkonstruktion der Module ist in den Potenzialausgleich des Gebäudes zu integrieren. Die Potenzialausgleichsschiene befindet sich im Keller.

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
Abbildung 3.1B: Potenzialausgleich Gebäude

Leitung installieren, anschließen inkl. Leitungs- und Montagematerial und Lieferung frei Baustelle.
Menge: 50,000 m

**3.1.60 Überspannungsschutz**
Die Gleichstromleitungen sind bei Gebäudeeintritt durch einen Überspannungsschutz für mind. 3Strings/ MPPs zu schützen. Der Überspannungsschutz soll in einem externen Gehäuse auf der Innenwand des Dachbodens unmittelbar nach Gebäudeeintritt realisiert werden. DC-Überspannungsschutz energetisch koordiniert zu DC-Überspannungsschutz im Wechselrichter.

Überspannungsschutz installieren, inkl. Material, Anschluss und Lieferung.
Menge: 1,000 St

**3.1.70 Netzanschluss**
Der Netzanschluss wird bauseits teilweise vorgerüstet. Folgende Komponenten werden bereits vorgesehen:

- Erzeugungsmessung
- Internetverbindung via RJ45
- Leistungsabgang auf Klemme
- Leistungsabgang für ggf. notwendigen Funkrundsteuerempfänger
- Energiemessgerät UMG 604 PRO am Netzverknüpfungspunkt

Die Wechselrichter sind durch den Auftragnehmer an den vorgerüsteten Klemmen anzuschließen. Der Anschluss erfolgt im Einspeisefeld (Feld 1) der NSHV im Erdgeschoss.

 Die Kabel müssen dafür teilweise an der Wand in geeigneten Installationsrohren geführt werden und können streckenweise in vorhandene Kabelkanäle gelegt werden. Die Leitungsverlegung wird in separaten Positionen (4.3.20 bis 4.3.160) erfasst.

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Abbildung 3.1C: Grundriss EG mit Lage NSHV (Feld 1)

Wechselrichter anschließen inkl. Material und Lieferung frei Baustelle.
Menge: 1,000 pau

**3.1.80 Arbeitsschutz & Absturzsicherung KA Marmagen**
Der gesamte Arbeitsbereich auf dem Dach/Dächern ist durch Absturzsicherungen für die Dauer der Maßnahme zu sichern.

Der Zugang zum Dach ist mittels Treppen (z.B. Treppenturm, Gerüsttreppen) zu ermöglichen.
Die gesetzlichen Vorgaben sowie die Vorgaben durch die BG Bau und DGUV e.V. sind zu beachten.
Menge: 1,000 pau

#### Abschnitt 3.2 Kläranlage Kall

*Hinweis*
Kläranlage Kall
Bei den Dächern handelt es sich um das Betriebsgebäude (Südosten) und die Filtration (Nordwesten) der Kläranlage Kall. Die Dächer sind als Ziegeldächer ausgeführt. Das Dach der Filtration besteht aus zwei Ebenen, der Versprung zwischen den beiden Ebenen beträgt etwa 1m.

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Abbildung 3.2A: Kläranlage (genordet)

**3.2.10 Modulunterkonstruktion je Modul**
Preis ist pro Modul anzugeben.

Hersteller/Typ:

..............................................................
Vom Auftragnehmer einzutragen

Montieren inkl. Material und Lieferung frei Baustelle.
Menge: 123,000 St

**3.2.20 Module**
Preis ist pro Modul anzugeben.

Hersteller/Typ:

..............................................................
Vom Auftragnehmer einzutragen

Module montieren und anschließen inkl. Material und Lieferung frei Baustelle.
Menge: 123,000 St

**3.2.30 Wechselrichter Filtration**
Bemessungsleistung(bei 230V/50 Hz): 25.000 W
Bemessungsscheinleistung 25.000 VA

Hersteller/Typ:

..............................................................
Vom Auftragnehmer einzutragen

Der Wechselrichter soll im 1. OG auf der nord-westlichen Seite aufgehangen werden.

Wechselrichter montieren, DC seitig anschließen inkl. Lieferung frei Baustelle.
Menge: 1,000 St

**3.2.35 Wechselrichter Betriebsgebäude**
Bemessungsleistung(bei 230V/50 Hz): 25.000 W
Bemessungsscheinleistung 25.000 VA

Hersteller/Typ:

..............................................................
Vom Auftragnehmer einzutragen

Der Wechselrichter soll im Anschlussraum neben der NSHV aufgehangen werden.

Wechselrichter montieren, DC seitig anschließen inkl. Lieferung frei Baustelle.
Menge: 1,000 St

**3.2.40 Gleichstromkabelsystem je Gebäude**
Die Gleichstromleitungen im Filtrationsgebäude sollen in der Nähe des Versprungs durch das Dach geführt werden, dabei ist auf ausreiend Abstand zum Blitzschutz zu achten. Die Leitungen des tiefer gelegenen Daches sollen durch eine Bohrung in die Seitenwand eingeführt werden. Auf den Wänden sind die Leitungen in geeigneten Installationsrohren bis zum Wechselrichter zu führen.

Die Gleichstromleitungen im Betriebsgebäude sollen über dem Schaltanlagenraum durch das Dach geführt werden. In diesem sind die Leitungen an den Wänden in geeigneten Installationsrohren zum Wechselrichter zu führen.

Verlegematerial für die Leitungen auf dem Dach/UV-Schutz (z.B. Kabelschutzrohre) und bis zum Wechselrichter oder Gebäudeeintritt sind in dieser Position einzukalkulieren.

Gleichstromleitungen verlegen und anschließen, inkl Material und Lieferung frei Baustelle.
Menge: 2,000 St

**3.2.50 Potenzialausgleich**
Die Wechselrichter und die Modul-Unterkonstruktionen sind in den Potenzialausgleich des jeweiligen Gebäudes zu integrieren.

Potenzialausgleich in der Filtration
Der Potenzialausgleich des Filtrationsgebäudes befindet sich im Erdgeschoss unterhalb des Wechselrichterplatzes.

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Abbildung 3.2B: Potenzialausgleichschiene Filtration

Potenzialausgleich im Betriebsgebäude

Der Anschlusspunkt für den Potenzialausgleich des Betriebsgebäudes befindet sich im Anschlussraum in der NSHV.

Potenzialausgleichsleitung liefern, montieren und anschließen inkl. Montagematerial
Menge: 35,000 m

**3.2.60 Überspannungsschutz**
Die Gleichstromleitungen sind bei Gebäudeeintritt durch einen Überspannungsschutz zu schützen. Der Überspannungsschutz soll in einem externen Gehäuse auf der Innenwand der Dachböden unmittelbar nach Gebäudeeintritt realisiert werden.

Überspannungsschutz installieren, inkl. Material und Lieferung.
Menge: 1,000 St

**3.2.70 Netzanschluss Betriebsgebäude**
Die Schaltanlagen werden bereits teilweise für den Anschluss der PV-Anagen vorgerüstet. Folgende Komponenten werden vor Beginn der PV-Installation bauseits installiert:

- Energiemessgerät zur Erzeugungszählung (Siemens PAC2200)
- NA-Schutzrelais im Betriebsgebäude
- Steuerleitung vom Betriebsgebäude zur Filtration
- SMA Datamanager M
- Leistungsanschluss auf Klemme
- Internetverbindung über RJ45
- Leistungsabgang für ggf. notwendigen Funkrundsteuerempfänger
- Messung am Netzverknüpfungspunkt für eine Einspeiseregelung: Janitza UMG 604-PRO

Die Leitung ist in geeigneten Installationsrohren an der Wand zu führen und kann über den vorhandenen Doppelboden in die Schaltanlage geführt werden.

Parametrierung und Inbetriebnahme aller notwendigen Komponenten der PV-Anlage (FRSE, NA-Schutz intern/extern angesteuert,Datamanager, Wechselrichter inkl. Internetverbindung, Einrichtung/Registrierung beim Wechselrichterportal und Erstellung eines Accounts für den Auftraggeber nach Vorgabe des Auftraggebers).

Die Leitungsverlegung wird in separaten Positionen (4.3.20 bis 4.3.160) erfasst.

Wechselrichter anschließen inkl. Material und Lieferung frei Baustelle.
Menge: 1,000 pau

**3.2.75 Funkrundsteuerempfänger**
Anfrage beim Netzbetreiber, Installation und Anschluss des Netzbetreiber-Funkrundsteuerempfänger (folgend FRSE.)
Die Kosten des Funkrundsteuerempfänger werden vom Auftraggeber übernommen und sind nicht in diese Position einzukalkulieren.

Montage und Lieferung frei Baustelle eines geeigneten Schutzgehäuses für den FRSE.
Montage und Anschluss des bauseits gestellten FRSE.
Menge: 1,000 St

**3.2.80 Netzanschluss Filtration**
Die Schaltanlagen werden bereits teilweise für den Anschluss der PV-Anagen vorgerüstet. Folgende Komponenten werden vor Beginn der PV-Installation bauseits installiert:

- Energiemessgerät zur Erzeugungszählung (Siemens PAC2200)
- Steuerleitung vom Betriebsgebäude zur Filtration für NA-Schutz
- Leistungsanschluss auf Klemme
- Internetverbindung über RJ45
- Messung am Netzverknüpfungspunkt Janitza UMG 604-PRO

Die Leitungen sind in geeigneten Installationsrohren vom Wechselrichter zur Schaltanlage zu führen. Vorhandene Kabelbühnen können genutzt werden.

Parametrierung und Inbetriebnahme aller notwendigen Komponenten der PV-Anlage (u.a. FRSE, NA-Schutz intern/extern, Wechselrichter inkl. Internetverbindung, Verbindung )

Die Leitungsverlegung wird in separaten Positionen (4.3.20 bis 4.3.160) erfasst.

Wechselrichter anschließen inkl. Material und Lieferung frei Baustelle.
Menge: 1,000 pau

**3.2.90 Arbeitsschutz & Absturzsicherung KA Kall**
Der gesamte Arbeitsbereich auf dem Dach/Dächern ist durch Absturzsicherungen für die Dauer der Maßnahme zu sichern.

Der Zugang zum Dach ist mittels Treppen (z.B. Treppenturm, Gerüsttreppen) zu ermöglichen.
Die gesetzlichen Vorgaben sowie die Vorgaben durch die BG Bau und DGUV e.V. sind zu beachten.
Menge: 1,000 pau

#### Abschnitt 3.3 Kläranlage Urft-Nettersheim

*Hinweis*
Kläranlage Urft-Nettersheim

Das Dach ist als Ziegeldach ausgeführt. Das Dach soll vollflächig mit Photovoltaik ausgelegt werden. Auf der östlichen Seite muss ein Abstand von ca. 2,5 m zum Dachrand eingehalten werden, da arbeiten über dem angrenzenden Schneckenpumpwerk nur mit speziellen Absturzmaßnahmen möglich sind.

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Abbildung 3.3A: Dachfläche Urft/Nettersheim (genordet, rot umrandet)

**3.3.10 Modulunterkonstruktion je Modul**
Modulunterkonstruktion

Auf dieser Dachfläche ist eine zweilagige Ausführung der Modulunterkonstruktion anzubieten.

Preis ist pro Modul anzugeben.

Hersteller/Typ:

..............................................................
Vom Auftragnehmer einzutragen

Montieren inkl. Material und Lieferung frei Baustelle.
Menge: 112,000 St

**3.3.20 Module**
Preis ist pro Modul anzugeben.

Hersteller/Typ:

..............................................................
Vom Auftragnehmer einzutragen

Module montieren und anschließen inkl. Material und Lieferung frei Baustelle.
Menge: 112,000 St

**3.3.30 Wechselrichter 20 kW**
Bemessungsleistung(bei 230V/50 Hz): 20.000 W
Bemessungsscheinleistung 20.000 VA

Der Wechselrichter soll außen an der nördlichen Wand im ersten OG auf Ebene der Filter installiert werden.  Die Wand ist mit einer Außendämmung versehen. Zur Montage in der tragenden Wand sind ausreichend dimensionierte Traganker zu verwenden. Zur brandschutztechnischen Abgrenzung ist eine für den Außenbereich zugelassene Brandschutzplatte zwischen Wechselrichter und Wand zu montieren(separate Position).
Die Wechselrichter sind mit geeigneten Befestigungsmitteln in der massiven Wand hinter der Dämmung zu montieren.

Hersteller/Typ:

..............................................................
Vom Auftragnehmer einzutragen

Wechselrichter montieren, DC seitig anschließen inkl. Montagematerial für gedämmte Außenwand, Lieferung frei Baustelle.
Menge: 1,000 St

**3.3.32 Nichtbrennbare Montageplatte**
Die Wechselrichter werden auf einer gedämmten Wand installiert. Daher ist eine nichtbrennbare Platte, frostbeständig und für den Außenbereich geeignet im Wechselrichterbereich zu installieren.
Mindestdicke 20 mm
Menge: 3,000 m²

**3.3.35 Wechselrichter 15 kW**
Bemessungsleistung(bei 230V/50 Hz): 15.000 W
Bemessungsscheinleistung 15.000 VA

Der Wechselrichter soll außen an der nördlichen Wand im ersten OG auf Ebene der Filter installiert werden.  Die Wand ist mit einer Außendämmung versehen. Zur Montage in der tragenden Wand sind ausreichend dimensionierte Traganker zu verwenden. Zur brandschutztechnischen Abgrenzung ist eine für den Außenbereich zugelassene Brandschutzplatte zwischen Wechselrichter und Wand zu montieren(separate Position).
Die Wechselrichter sind mit geeigneten Befestigungsmitteln in der massiven Wand hinter der Dämmung zu montieren.

Hersteller/Typ:

..............................................................
Vom Auftragnehmer einzutragen

Wechselrichter montieren, DC seitig anschließen inkl. Montagematerial für gedämmte Außenwand, Lieferung frei Baustelle.
Menge: 1,000 St

**3.3.40 Gleichstromkabelsystem**
Die Gleichstromleitungen sollen in der Nähe des Firstes außen an der Wand zu den Wechselrichtern auf der Filterebene im 1. OG geführt werden. Der Blitzschutz wird dazu an einer Stelle in einem Bogen verlegt.

Verlegematerial für die Leitungen auf dem Dach/UV-Schutz (z.B. Kabelschutzrohre) und bis zum Wechselrichter oder Gebäudeeintritt sind in dieser Position einzukalkulieren.

Leitungen l verlegen und anschließen inkl. Material und Lieferung frei Baustelle.
Menge: 1,000 pau

**3.3.50 Potenzialausgleich**
Sowohl der Wechselrichter, als auch die PV-Anlage sind an den Gebäudepotenzialausgleich anzuschließen.

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Abbildung : Gebäudepotenzialausgleich

Der Gebäudepotenzialausgleich befindet sich im Kellergeschoss.

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Abbildung xy: Gebäudepotenzialausgleich (unten) Wechselrichterplatz (mittig)

Der Potenzialausgleich ist in geeigneten Installationsrohren an der Wand zu verlegen. Es sind zwei Bohrungen durch den Boden und eine Bohrung durch eine Wand einzukalkulieren.

Gebäudepotenzialausgleich montieren und anschließen inkl. Lieferung frei Baustelle.
Menge: 55,000 m

**3.3.60 Überspannungsschutz**
Die Wechselstromleitungen sind bei Gebäudeeintritt durch einen Überspannungsschutz zu schützen. Der Überspannungsschutz soll in einem externen Gehäuse auf der Innenwand des Lagers unmittelbar nach Gebäudeeintritt realisiert werden.

Überspannungsschutz installieren, inkl. Material und Lieferung.
Menge: 1,000 St

**3.3.70 Netzanschluss**
Der Netzanschluss wird bauseits teilweise vorgerüstet. Folgende Komponenten werden bereits vorgsehen:

- Energiemessgerät Siemens PAC 2200
- Internetverbindung via RJ45
- Leistungsabgang für benötigten Funkrundsteuerempfänger
- SMA Datamanager M
- Messung am Netzverknüpfungspunkt Janitza UMG 604-PRO

Die Leitungsverlegung bis zum Wechselrichterstandort erfolgt am Standort Urft-Nettersheim bauseits. Anschluss und Inbetriebnahme erfolgt durch den Auftragnehmer.

Parametrierung und Inbetriebnahme aller notwendigen Komponenten der PV-Anlage (u.a. FRSE, NA-Schutz intern/extern, Wechselrichter inkl. Internetverbindung, Verbindung )

Wechselrichter AC-seitig anschließen inkl. Material und Lieferung frei Baustelle.
Menge: 1,000 pau

**3.3.75 Funkrundsteuerempfänger**
Anfrage beim Netzbetreiber, Installation und Anschluss des Netzbetreiber-Funkrundsteuerempfänger (folgend FRSE.)
Die Kosten des Funkrundsteuerempfänger werden vom Auftraggeber übernommen und sind nicht in diese Position einzukalkulieren.

Montage und Anschluss des bauseits gestellten FRSE inkl. Antenne im  bauseits vorgerüsteten Gehäuse.
Menge: 1,000 St

**3.3.80 Arbeitsschutz & Absturzsicherung KA Urft-Nettersheim**
Der gesamte Arbeitsbereich auf dem Dach/Dächern ist durch Absturzsicherungen für die Dauer der Maßnahme zu sichern.

Der Zugang zum Dach ist mittels Treppen (z.B. Treppenturm, Gerüsttreppen) zu ermöglichen.
Die gesetzlichen Vorgaben sowie die Vorgaben durch die BG Bau und DGUV e.V. sind zu beachten.
Menge: 1,000 pau

#### Abschnitt 3.4 Kläranlage Niederzier-Hambach

*Hinweis*
Die Photovoltaikanlage soll auf dem Betriebsgebäude der Kläranlage Niederzier-Hambach installiert werden.

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Abbildung 3.4A: Betriebsgebäude Kläranlage Hambach

**3.4.10 Modulunterkonstruktion je Modul**
Preis ist pro Modul anzugeben.

Hersteller/Typ:

..............................................................
Vom Auftragnehmer einzutragen

Montieren inkl. Material und Lieferung frei Baustelle.
Menge: 66,000 St

**3.4.20 Module**
Preis ist pro Modul anzugeben.

Hersteller/Typ:

..............................................................
Vom Auftragnehmer einzutragen

Module montieren und anschließen inkl. Material und Lieferung frei Baustelle.
Menge: 66,000 St

**3.4.30 Wechselrichter 25 kW**
Bemessungsleistung(bei 230V/50 Hz): 25.000 W
Bemessungsscheinleistung 25.000 VA

Hersteller/Typ:

..............................................................
Vom Auftragnehmer einzutragen

Der Wechselrichter soll im NSHV Raum aufgehangen werden.

Wechselrichter montieren, DC seitig anschließen inkl. Material und Lieferung.
Menge: 1,000 St

**3.4.35 DC-Trennstelle für Feuerwehrschalter**
Einrichtung zum galvanischen Trennen von PV Strings nach DIN EN 60947-3:2020 mittels Feuerwehrschalter.

Der Feuerwehrschutzschalter soll alle angeschlossen DC- Lei -
tungen bei Netzausfall oder Fernauslösung sicher trennen und
nachfolgende Eigenschaften besitzen:
- Anwendungsbereich gemäß Anwendungsregel VDE- A R -
  E2 100-712 (V ersion 2 018-12) und OVE Richtlinie R 11-1 ( Version
  2022-05-01
- Montageart: Wandmontage
- Schaltvermögen bis 1000 V DC und 30 A
- Anschluss vier separater Strings
- Fernauslösbar
- Schalter mit Motorantrieb
- Absicherung der Abschaltung bei Netzausfall und automati -
  sche Zuschaltung nach Rückkehr des öffentlichen Netzes
  · Optische Anzeige des Schaltzustandes von außen
  · Möglichkeit der Schaltzustandsabfrage über Hilfskontakt

  Komplett betriebsfertig liefern, montieren und anschließen .
Menge: 1,000 St

**3.4.37 Feuerwehrschalter**
Farbe: rot
Schlüsseltaster hinter Glas oder gleichwertiges Material, nur mit Schlüssel wieder rücksetzbar
Für Aufputzmontage im Außenbereich, mind. IP44.

liefern, montieren und in Betrieb nehmen.
Menge: 1,000 St

**3.4.40 Gleichstromkabelsystem**
Die Leitungen sollen in der Nähe des Dachrandes mit ausreichend Abstand zum Blitzschutz durch das Dach in den Dachstuhl geführt werden. Vom Dachstuhl sollen sie an der Stirnseite des Daches in geeigneten Installationsrohren bis zum Wechselrichter geführt werden.

Verlegematerial für die Leitungen auf dem Dach/UV-Schutz (z.B. Kabelschutzrohre) und bis zum Wechselrichter oder Gebäudeeintritt sind in dieser Position einzukalkulieren.

Leitungen verlegen und anschließen inkl. Material und Lieferung frei Baustelle.
Menge: 1,000 pau

**3.4.50 Potenzialausgleich**
Menge: 50,000 m

**3.4.60 DC Überspannungsschutz**
Die Gleichstromleitungen sind bei Gebäudeeintritt durch einen Überspannungsschutz zu schützen. Der Überspannungsschutz soll in einem externen Gehäuse auf der Innenwand des Dachbodens unmittelbar nach Gebäudeeintritt realisiert werden.

Überspannungsschutz für mindestens 4 DC Strings und 4 MPPT bis 1000V

Überspannungsschutz installieren, inkl. Material, Gehäuse und Lieferung.
Menge: 1,000 St

**3.4.70 Netzanschluss**
Der Netzanschluss wird bauseits teilweise vorgerüstet. Folgende Komponenten werden bereits vorgesehen:

- Energiemessgerät Siemens PAC 2200
- Internetverbindung via RJ45
- Leistungsabgang auf Klemme
- Leistungsabgang für ggf. notwendigen Funkrundsteuerempfänger
- Energiemessgerät UMG 604 PRO am Netzverknüpfungspunkt

Die Wechselrichter sind durch den Auftragnehmer an den vorgerüsteten Klemmen anzuschließen.
Parametrierung und Inbetriebnahme aller notwendigen Komponenten der PV-Anlage (u.a. FRSE, NA-Schutz intern/extern, Wechselrichter inkl. Internetverbindung, Verbindung )

Die Leitungsverlegung wird in separaten Positionen (4.3.20 bis 4.3.160) erfasst.

Wechselrichter anschließen inkl. Material und Lieferung frei Baustelle.
Menge: 1,000 pau

**3.4.75 Funkrundsteuerempfänger**
Anfrage beim Netzbetreiber, Installation und Anschluss des Netzbetreiber-Funkrundsteuerempfänger (folgend FRSE.)
Die Kosten des Funkrundsteuerempfänger werden vom Auftraggeber übernommen und sind nicht in diese Position einzukalkulieren.

Montage und Lieferung frei Baustelle eines geeigneten Schutzgehäuses für den FRSE.
Montage und Anschluss des bauseits gestellten FRSE.
Menge: 1,000 St

**3.4.80 Arbeitsschutz & Absturzsicherung KA Niederzier-Hambach**
Der gesamte Arbeitsbereich auf dem Dach/Dächern ist durch Absturzsicherungen für die Dauer der Maßnahme zu sichern.

Der Zugang zum Dach ist mittels Treppen (z.B. Treppenturm, Gerüsttreppen) zu ermöglichen.
Die gesetzlichen Vorgaben sowie die Vorgaben durch die BG Bau und DGUV e.V. sind zu beachten.
Menge: 1,000 pau

### Bereich 4 Zusätzliche Dienstleistungen

#### Abschnitt 4.1 Dokumentation & Inbetriebnahme

**4.1.10 Dokumentation**
Die Anlagendokumentation ist zweifach in gedruckter Ausführung gesammelt und strukturiert in einem Ordner sowie einmal in digitaler Form zu übergeben.

Die Dokumentation hat zwingend zu beinhalten:

bemaßter Belegungsplan inklusive Adressierung der Module
Stringverlegungsplan mit Angabe zum verwendeten Querschnitt und genauem Verlauf im Belegungsplan
Messprotokolle
Installationsbescheinigung
Konformitätsbescheinigung der relevanten  verwendeten Produkte
Brand- & Überspannungsschutz
Bedienungsanleitung
Kurzbedienungsanleitung
Installationsbescheinigung, Fachbauleitererklärung und Facherrichterbescheinigung für PV-Anlage und das Elektrounternehmen
Abnahme-/Übergabe-/ und Einweisungsprotokolle
Wartungsanweisung für den Auftraggeber
Prüfbescheinigung nach DIN VDE 0126-23-1
Handschriftlich angepasste E-Plan Dokumentation

Komplett zusammengestellt liefern und dem Bauherrn übergeben.
Menge: 4,000 St

**4.1.20 Inbetriebnahme und Funktionsprüfung des kompletten Systems**
Parametrierung und Inbetriebnahme aller notwendigen Komponenten der PV-Anlage (Schnellabschaltung über potenzialfreien Kontakt, Funkrundsteuerempfänger, NA-Schutz intern/ externes NA-Schutzrelais, Datamanager, Wechselrichter inkl. Internetverbindung, Einrichtung/Registrierung beim Wechselrichterportal und Erstellung eines Accounts für den Auftraggeber nach Vorgabe des Auftraggebers, Einspeiseregelung)

Inbetriebnahme der Photovoltaikanlage unter Anwendung der DIN VDE 100-712 und DIN VDE 0126-23-1 inkl. aller Anlagenteile und des herstellerseitigen Anlagenportals.

Inbetriebnahmeprüfung gemäß DIN EN 62446 (VDE 0126-23-1) für netzgekoppelte Photovoltaiksysteme inkl. aller geforderten Protokolle und Messungen.

Einbindung der Anlage in Portale zur Anlagenüberwachung.
Menge: 4,000 St

**4.1.30 Einweisung**
Einweisung des Betriebspersonals beim Auftraggeber für 1-10 Personen organisieren und durchführen.

Die Einweisung bzw. Schulung ist zu dokumentieren und per Einweisungsprotokoll dem Auftraggeber nachzuweisen.
Menge: 4,000 St

**4.1.40 Kennzeichnung**
Der Wechselrichter ist dauerhaft haltbar und gut lesbar zu kennzeichnen, weiße Schilder aus Resopal mit schwarzer Schrift).

Die Elektroräume und die Einspeisefelder der Schaltanlagen sind mit dem Warnhinweisschild "PV-Anlage" gemäß DGUV Information 205-018 zu versehen.

Am Anschluss des Notstromaggregats ist ein Hinweisschild dauerhaft haltbar und gut lesbar mit dem Text "Vor Inbetriebnahme des Notstromaggregats Photovoltaikanlage abschalten" anzubringen.

Komplett liefern, anbringen.
Menge: 4,000 St

**4.1.50 Anmeldung beim Netzbetreiber**
Diese Position umfasst auch die Abstimmung mit dem Netzbetreiber vor Bau der Anlage, inklusive der qualifizierten Einspeiseanfrage.

Die Inbetriebnahme bzw. Fertigstellung inkl. aller erforderlichen Protokolle ist dem Netzbetreiber anzuzeigen.

Eine Meldebestätigung ist schriftlich vorzulegen.
Menge: 4,000 St

#### Abschnitt 4.2 Regiestunden

*Hinweis*
Regiestunden
Stundenlohnarbeiten (lt. § 15 VOB/B) für angeordnete Zusatzarbeiten.

Für nachfolgende Positionen gilt:
Wenn Stundenlohnarbeiten anfallen, gelten folgende Verrechnungssätze, in denen Akkordausgleich, Unternehmerzuschlag, Schmutzgeld, Fahrgeld, Auslösung, Soziallasten, Überstundenzuschläge u.Ä. einzurechnen sind.

Anmerkung:

Der Auftragnehmer hat keinen Rechtsanspruch auf die nachfolgenden Lohnarbeitsstunden. Die vg. Lohnarbeitsstunden dürfen nur auf die Anweisung der Fachbauleitung abgerufen werden. Die Stunden- und Materialnachweise müssen täglich von der Bauleitung unterschrieben werden. Bei anderweitigem Vorgehen besteht keine Anerkennung der Leistung bzw. Vergütungsanspruch!

**4.2.10 Ingenieurstunden**
Ingenieurstunden für Arbeiten auf Nachweis lt. vorstehenden Bedingungen.
Menge: 5,000 St

**4.2.20 Elektromeisterstunden**
Elektromeisterstunden für Arbeiten auf Nachweis lt. vorstehenden Bedingungen.
Menge: 5,000 St

**4.2.30 Monteurstunden (Facharbeiter)**
Monteurstunden (Facharbeiter) für Arbeiten auf Nachweis lt. vorstehenden Bedingungen.
Menge: 5,000 St

**4.2.40 Monteurstunden (Auszubildende/Montagehelfer)**
Monteurstunden (Auszubildende/Montagehelfer)für Arbeiten auf Nachweis lt. vorstehenden Bedingungen.
Menge: 1,000 St

#### Abschnitt 4.3 Leitungsverlegung AC, Signalleitungen, Ethernet und Kleinpositionen

**4.3.10 AC Überspannungsschutz Typ I/II**
AC-Überspannungsschutz in externem Gehäuse installieren und anschließen, inkl. Material und Lieferung.
Menge: 4,000 St

**4.3.20 Leitung YSLY-JB 5x16mm² Cu**
Material: Kupfer oder gleichwertig
Leitung verlegen und anschließen, inkl. Material und Lieferung frei Baustelle.
Menge: 47,000 m

**4.3.30 Leitung YSLY-JB 5x10mm² Cu**
Material: Kupfer oder gleichwertig
Leitung verlegen und anschließen, inkl. Material und Lieferung frei Baustelle.
Menge: 15,000 m

**4.3.40 Kabel NYY-J 5x16mm² Cu**
Material: Kupfer oder gleichwertig
Leitung verlegen und anschließen, inkl. Material und Lieferung frei Baustelle.
Menge: 5,000 m

**4.3.50 Kabel NYY-J 5x10mm² Cu**
Material: Kupfer oder gleichwertig
Leitung verlegen und anschließen, inkl. Material und Lieferung frei Baustelle.
Menge: 5,000 m

**4.3.60 Leitung Ethernet**
Leitungsart mind. Cat. 6
Leiterquerschnitt: mindestens 2 x 2 x 0,22 mm² Cu oder gleichwertig
inkl. Stecker: RJ45
Menge: 62,000 m

**4.3.70 Leitung Steuerleitung NYY 5x1,5mm² Cu**
Material: Kupfer oder gleichwertig
liefern und montieren
Menge: 3,000 m

**4.3.80 Leitung Steuerleitung YSLY-JB 5x0,75 mm² Cu**
Material: Kupfer oder gleichwertig
liefern und montieren
Menge: 3,000 m

**4.3.90 Leitung Steuerleitung YSLY-JB 5x1,5mm² Cu**
Material: Kupfer oder gleichwertig
liefern und montieren
Menge: 1,000 m

**4.3.100 Kabelschutzrohr starr Innenbereich bis D=20 mm**
Mindestdruckfestigkeit: 750N/5cm

liefern und montieren, inkl. Montagematerial
Menge: 1,000 m

**4.3.110 Kabelschutzrohr starr Innenbereich D=25-63 mm**
Mindestdruckfestigkeit: 750N/5cm

liefern und montieren, inkl. Montagematerial
Menge: 10,000 m

**4.3.120 Kabelschutzrohr starr Außenbereich bis D=20 mm**
Material: Stahlpanzerrohr feuerverzinkt oder Aluminium oder gleichwertig
Druckfestigkeitsklasse nach EN 61386-1: sehr schwer Klasse 5 4000 N

liefern und montieren, inkl. Montagematerial
Menge: 3,000 m

**4.3.130 Kabelschutzrohr starr Außenbereich D = 25-40 mm**
Material: Stahlpanzerrohr feuerverzinkt oder Aluminium oder gleichwertig
Druckfestigkeitsklasse nach EN 61386-1: sehr schwer Klasse 5 4000 N
liefern und montieren, inkl. Montagematerial
Menge: 6,000 m

**4.3.140 Kabelschutzrohr starr Außenbereich D = 41-63 mm**
Material: Stahlpanzerrohr feuerverzinkt oder Aluminium oder gleichwertig
Druckfestigkeitsklasse nach EN 61386-1: sehr schwer Klasse 5 4000 N

liefern und montieren, inkl. Montagematerial
Menge: 6,000 m

**4.3.150 Kabelschutzrohr flexibel bis Nenndurchmesser 20 mm**
Kabelschutzrohr flexibel, geschlitzt oder teilbar
UV-beständig, für den Außenbereich geeignet

liefern und montieren
Menge: 3,000 m

**4.3.160 Kabelschutzrohr flexibel Nenndurchmesser 20-45 mm**
Kabelschutzrohr flexibel, geschlitzt/teilbar
UV-beständig, für den Außenbereich geeignet

liefern und montieren
Menge: 3,000 m

**4.3.170 Kernbohrung Durchmesser 20-50 mm**
Kernbohrung durchführen und anschließend dicht verschließen, inkl Material und Lieferung frei Baustelle.
Menge: 5,000 St

**4.3.180 Kernbohrung Durchmesser 50-100 mm**
Kernbohrung durchführen und anschließend dicht verschließen, inkl Material und Lieferung frei Baustelle.
Menge: 1,000 St

**4.3.190 Steigtrasse mit Deckel 200 mm**
Material: Stahl tauchfeuerverzinkt oder gleichwertig
Geeignet für den dauerhaften Einsatz im Außenbereich

Montieren inkl. Lieferung frei Baustelle und Montagematerial
Menge: 3,000 m

**4.3.195 Überspannungsschutz Ethernet**
Menge: 2,000 St

**4.3.200 Schutzgehäuse für Überspannungsschutz**
Menge: 4,000 St
